# Betriebsdienst AS Maisach
Angebotsaufforderung (GAEB DA XML 3.2, DA83)
Projekt: X-B-AS-MAI
Währung: EUR
Auftraggeber: Autobahn GmbH des Bundes, Niederlassung Südbayern (München), Autobahn GmbH-NL BY-S, Seidlstr.7-11, 80335 München, Seidlstraße 7-11, 80335 München, Telefon 089 54552-0
Erstellt mit: GXML Toolbox V3.3 R20230829, iTWO_64 V25.0.650, 13.04.2026

## Allgemeine Vorbemerkungen
Allgemeine Vorbemerkungen
1. Die Vorbemerkungen sind Vertragsbestandteil.
2. Sämtliche Vorbemerkungen gelten für alle in dem jeweiligen Abschnitt aufgeführten Leistungen.
3. Die allgemeinen Vorbemerkungen sind Bestandteil der Leistungsbeschreibung und gelten für alle Leistungen.
4. Für die Anwendung bei der Ausführung von Leistungen sind die VOB Teil B und C sowie sowie etwaige Zusätzliche Vertragsbedingungen (ZVB) und etwaige Zusätzliche
Technische Vertragsbedingungen (ZTV), Technische Lieferbedingungen (TL) und Technische Prüfbedingungen(TP) in den aktuellen Fassungen vertraglich vereinbart. Weitere Einzelheiten richten sich nach den Festlegungen in der Baubeschreibung.
5. Soweit im Leistungsverzeichnis auf Technische Spezifikationen (z.B. nationale Normen, mit denen Europäische Normen umgesetzt werden, europäische technische Zulassungen, gemeinsame technische Spezifikationen, internationale Normen) Bezug
genommen wird, werden auch ohne den ausdrücklichen Zusatz *oder gleichwertig* immer gleichwertige Technische Spezifikationen in Bezug genommen.
6. Die Unterlagen des AG umfassen alle der Ausschreibung zugrundeliegenden Unterlagen. Als Unterlagen des AG gelten auch die nach den ZTV-ING vom AN zu liefernden Ausführungsunterlagen.
7.  Recycling-Baustoffe, deren Bautauglichkeit und Umweltverträglichkeit durch eine ständige qualitätssichernde Güteüberwachung nach Maßgabe der TL BuB E-StB, der TL G SOB-StB und der ZTV wwG-StB By nachgewiesen wurde, sind gleichwertig zu natürlichen Baustoffen. Ergänzend dazu sind die Einbauklassen anzugeben.
8. Beton und Zementmörtel:
8.1 Der Beton sowie Zementmörtel muss - soweit in der Leistungsbeschreibung nichts anderes enthalten ist - der DIN EN 206-1 und der DIN 1045-2 sowie den
ZTV-ING entsprechen.
8.2 Bei der Bezeichnung der Expositionsklassen handelt es sich um eine verkürzte Schreibweise. Die Ergänzung (D) für die deutsche Regelung entsprechend  DIN-Fachbericht 100 (Beton) gilt als vereinbart.
8.3 Soweit Mindestdruckfestigkeitsklassen bei den Expositionsklassen angegeben sind, resultieren diese allein aus der Expositionsklasse bzw. der
Kombination der Expositionsklassen.
9. Gemäß Kreislaufwirtschaftsgesetzt (KRW) beinhaltet Entsorgung Verwertungs- und Beseitigungsverfahren, einschließlich der Vorbereitung vor der Verwertung oder Beseitigung.

## Vorbemerkungen zu Fahrzeugrückhaltesystemen
Vorbemerkungen zu Fahrzeugrückhaltesystemen
1. Allgemeines: Die Fahrzeug-Rückhaltesysteme (FRS) sind nach folgenden Regelwerken herzustellen:
- Rückhaltesysteme an Straßen DIN EN 1317
- Richtlinien für passiven Schutz an Straßen durch Fahrzeugrückhaltesysteme, RPS Ausgabe 2009 mit Einsatzempfehlungen der BASt
- Zusätzliche Technische Vertragsbedingungen und Richtlinien für  Fahrzeug-Rückhaltesysteme ZTV FRS
- Zusätzliche Technische Vertragsbedingungen und Richtlinien für Ingenieurbauten ZTV-ING
- Richtzeichnungen für Ingenieurbauten RIZ-Ing - DIN EN 1991
- Technische Lieferbedingungen f. Stahlschutzplanken an Bundesfernstraßen TL-SP 99
- Technische Lieferbedingungen für Betonschutzwand- Fertigteile TL BSWF 96
-Technische Liefer- und Prüfbedingungen für Übergangskonstruktionen zur Verbindung von Schutzeinrichtungen (TLP ÜK)
- Merkblatt für Reparaturen von Stahlschutzplanken im Bestand M RepS
Für Systeme, die in den beiden genannten Liefer- und Vertragsbedingungen nicht enthalten sind, gelten die darin enthaltenen Anforderungen sinngemäß.
Die FRS müssen den Technischen Kriterien für den Einsatz von Fahrzeug-Rückhaltesystemen in Deutschland entsprechen, sofern in der Leistungsbeschreibung nichts anderes angegeben ist. Die Herstellung umfasst die Lieferung und die Montage des FRS frei Baustelle. Leitpfosten sind nach den Hinweisen für die Anordnung und Ausführung von senkrechten Leitpfosteneinrichtungen (HLB) sowie der DIN EN 12899 für ortsfeste vertikale Verkehrszeichen Teil 3 Leitpfosten und
Reflektoren herzustellen. Die Hinweise zur Nutzung von Fahrzeug-Rückhalte-
systemen als Träger von Leiteinrichtungen (HFL) sind zu beachten.
2. Nebenleistungen: Die nachfolgend aufgeführten Nebenleistungen gehören
zur vertraglichen Leistung und sind in die Einheitspreise einzurechnen:
- Notwendige, montagebedingte Erdarbeiten, wie Wiederherstellung des Geländes einschließlich Entsorgung des überschüssigen Materials bzw. der Lieferung und des Einbaues des für die Verfüllung von Pfostenlöchern erforderlichen Mineralgemisches
- Herstellung von erforderlichen zusätzlichen Lochungen an Schutzeinrichtungen durch Bohren
- Örtliche Ermittlung der Neigungswinkel für Konstruktionen auf Bauwerkskappen
- Verfüllen und Verdichten des Erdreichs vor dem Rammen des Pfostens, wenn an der selben Stelle ein Pfosten gezogen wurde
- Der Anschluss an bestehende Systeme
- Sofern in einzelnen OZ nichts anderes vorgegeben ist, Mehraufwendungen für
- Radien über 30 m bei FRS mit Aufhaltestufen kleiner oder gleich H1
- Radien über 100 m bei FRS mit Aufhaltestufen größer oder gleich H2
- für Verschwenkungen flacher als 1:20

## MAI_2026_01 RV_FRS_HohbFreis
Datum: 13.04.2026

### Bereich 01 Fahrzeug-Rückhaltesystem demontieren.

#### Abschnitt 01.01 Einfache Schutzplanke (ESP) gerammt

**01.01.0001 ESP 4,0 m**
Menge: 3250,000 m

**01.01.0002 ESP 2,0 m**
Menge: 400,000 m

**01.01.0003 ESP 1,33 m**
Menge: 140,000 m

**01.01.0004 ESP Absenkung, Länge 4,0 m**
Menge: 8,000 St

**01.01.0005 ESP Absenkung, Länge 12,0 m**
Menge: 55,000 St

**01.01.0006 Zulage für Pfosten mit Fußplatte einschl. Dichtungsplatte**
Menge: 14,000 St

**01.01.0007 Zusätzlicher Pfosten mit Stützbügel**
Menge: 160,000 St

#### Abschnitt 01.02 Einfache Distanzschutzplanke (EDSP) gerammt od. auf BW

**01.02.0001 EDSP 2,0 m**
Menge: 3260,000 m

**01.02.0002 EDSP 1,33 m**
Menge: 920,000 m

**01.02.0003 EDSP Absenkung, Länge 4,0 m**
Menge: 4,000 St

**01.02.0004 EDSP Absenkung, Länge 12,0 m**
Menge: 15,000 St

**01.02.0005 Zulage für Pfosten mit Fußplatte einschl. Dichtungsplatte**
Menge: 100,000 St

**01.02.0006 Zusätzlicher Pfosten mit Pfostenklaue und Abstandhalter**
Menge: 180,000 St

#### Abschnitt 01.03 Doppelte Distanzschutzplanke (DDSP) gerammt od. auf BW

**01.03.0001 DDSP 4,0 m**
Menge: 920,000 m

**01.03.0002 DDSP 2,0 m**
Menge: 120,000 m

**01.03.0003 DDSP 1,33 m**
Menge: 200,000 m

**01.03.0004 DDSP Absenkung, Länge 4,0 m**
Menge: 2,000 St

**01.03.0005 DDSP Absenkung, Länge 12,0 m**
Menge: 2,000 St

**01.03.0006 Zulage für Pfosten mit Fußplatte einschl. Dichtungsplatte**
Menge: 10,000 St

**01.03.0007 Zusätzlicher Pfosten mit Pfostenklaue und Distanzstück**
Menge: 60,000 St

#### Abschnitt 01.04 Doppelte Schutzplanke (DSP) gerammt od. mit Steckpfosten

**01.04.0001 DSP 4,0 m**
Menge: 20,000 m

**01.04.0002 DSP 2,0 m**
Menge: 20,000 m

**01.04.0003 DSP 1,33 m**
Menge: 40,000 m

**01.04.0004 Zulage für Pfosten mit Fußplatte einschl. Dichtungsplatte**
Menge: 5,000 St

**01.04.0005 Zusätzlicher Pfosten mit Pfostenklaue, Anschluß U-Stück und Stützbügel**
Menge: 10,000 St

#### Abschnitt 01.05 Easy-Rail (ER) gerammt

**01.05.0001 Easy-Rail 2,0 m**
Menge: 80,000 m

**01.05.0002 Easy-Rail 1,33 m**
Menge: 80,000 m

**01.05.0003 Easy-Rail Absenkung, Länge 16,0 m**
Menge: 2,000 St

**01.05.0004 Zusätzlicher Pfosten mit Stützbügel**
Menge: 6,000 St

#### Abschnitt 01.06 Eco-Safe (ES) gerammt

**01.06.0001 Eco-Safe 2,0 m**
Menge: 1700,000 m

**01.06.0002 Eco-Safe 1,33 m**
Menge: 600,000 m

**01.06.0003 Eco-Safe Absenkung, Länge 12,0 m**
Menge: 15,000 St

**01.06.0004 Zulage für Pfosten mit Fußplatte einschl. Dichtungsplatte**
Menge: 30,000 St

**01.06.0005 Zusätzlicher Pfosten**
Menge: 20,000 St

#### Abschnitt 01.07 Fahrzeug-Rückhaltesystem Super-Rail (SR) gerammt od. auf BW

**01.07.0001 SR**
Menge: 80,000 m

**01.07.0002 SR VZB gerammt**
Menge: 28,000 m

**01.07.0003 SR VZB gedübelt**
Menge: 16,000 m

**01.07.0004 SR Absenkung 12,0 m**
Menge: 2,000 St

**01.07.0005 Zulage für Pfosten mit Fußplatte einschl. Dichtungsplatte**
Menge: 20,000 St

**01.07.0006 Zusätzlicher Pfosten C 125, Länge 2400 mm mit Stützbügel und Deformationsrohr**
Menge: 20,000 St

**01.07.0007 Schutzplankenholm mit Stützbügel und Deformationsrohr**
Menge: 720,000 m

#### Abschnitt 01.08 Fahrzeug-Rückhaltesystem Super-Rail-Eco (SR-Eco) gerammt od. auf Bauwerk

**01.08.0001 SR-Eco**
Menge: 480,000 m

**01.08.0002 SR-Eco BW**
Menge: 100,000 m

**01.08.0003 Absenkung HS End H2 16 m**
Menge: 4,000 St

**01.08.0004 Zusätzlicher Pfosten mit Fußplatte einschl. Dichtungsplatte und Deformationsbügel**
Menge: 8,000 St

**01.08.0005 Zusätzlicher Pfosten C 125, Länge 1900 mm mit Deformationsbügel**
Menge: 25,000 St

**01.08.0006 Schutzplankenholm mit Deformationsbügel**
Menge: 2900,000 m

#### Abschnitt 01.09 Fahrzeug-Rückhaltesystem Vario-Guard (VG)

**01.09.0001 VG-Element, Länge 4,0 m**
Menge: 2,000 St

**01.09.0002 Kastenprofil für VG, Länge 4,0 m**
Menge: 6,000 St

**01.09.0003 Zusätzlicher Pfosten für VG**
Menge: 3,000 St

#### Abschnitt 01.10 Übergänge für ESP, EDSP, DDSP, ER, ES, SR, VG

**01.10.0001 Übergang 8,0 m, ESP auf EDSP, TÜL-Nr. 4001**
Menge: 4,000 St

**01.10.0002 Übergang 4,0 m, ESP auf EDSP, TÜL-Nr. 4061**
Menge: 4,000 St

**01.10.0003 Übergang 12,0 m, ER auf EDSP, TÜL-Nr. 4021**
Übergang 12,0 m, Easy-Rail auf EDSP, TÜL-Nr. 4021
Menge: 4,000 St

**01.10.0004 Übergang 4,0 m, ES 2,0 auf EDSP 2,0, TÜL-Nr. 5017**
Übergang 4,0 m, Eco-Safe 2,0 auf EDSP 2,0, TÜL-Nr. 5017
Menge: 4,000 St

**01.10.0005 Übergang 4,0 m, ES 1,33 auf EDSP 1,33, TÜL-Nr. 5024**
Übergang 4,0 m, Eco-Safe 1,33 auf EDSP 1,33, TÜL-Nr. 5024
Menge: 4,000 St

**01.10.0006 Aufweitung 12,0 m, DDSP auf 2 x EDSP, RAL-RG 620 S.3.1-131**
Menge: 2,000 St

**01.10.0007 Übergang 13,77 m, SR auf EDSP, TÜL-Nr. 4006**
Menge: 2,000 St

**01.10.0008 Übergang 12,0 m, SR Eco auf EDSP einschl. örtlicher Anpassung, TÜL-Nr. 4002**
Menge: 4,000 St

**01.10.0009 Übergang 12,0 m, ES 2,0 auf SR Eco, TÜL-Nr. 4009**
Übergang 12,0 m, Eco-Safe 2,0 auf SR Eco, TÜL-Nr. 4009
Menge: 4,000 St

**01.10.0010 Übergang 15,0 m, SR - SR Eco einschl. örtlicher Anpassung, TÜL-Nr. 4007**
Menge: 3,000 St

**01.10.0011 Übergang, VG auf Schutzplanke, bestehend aus Anfangs- oder Endelement für VG und Schutzplankenholm vormontiert einschl. Pfosten**
Übergang, Vario-Guard auf Schutzplanke, bestehend aus Anfangs- oder Endelement für VG und Schutzplankenholm vormontiert einschl. Pfosten
Menge: 2,000 St

**01.10.0012 ESP Übergang / Anschluß BSW, Anschluß an eine einseitige BSW gem. TL-SP Zeichnung 47, Länge 24,0 m**
Menge: 2,000 St

**01.10.0013 EDSP Übergang / Anschluß BSW, Anschluß an eine einseitige BSW gem. TL-SP Zeichnung 48, Länge 24,0 m**
Menge: 2,000 St

#### Abschnitt 01.11 Sonstige Konstruktionen und Leistungen

**01.11.0001 Schutzplankenholm mit Anschlußbügel, Abstand 1,33 m**
Menge: 12,000 m

**01.11.0002 Flachstahlbügel / Anschlußbügel mit Sonderpfosten (siehe Anhang)**
Menge: 10,000 St

**01.11.0003 Holm von Sonderpfosten einschl. Stützbügel demontieren, Bügelabstand 1,33 m**
Menge: 4,000 St

**01.11.0004 Bauwerkanschlußstück**
Menge: 2,000 St

**01.11.0005 Zulage für Plattenpfosten einschl. aller erforderlichen Erdarbeiten**
Menge: 2,000 St

**01.11.0006 Zulage für Sigma Pfosten, Länge 2300 mm**
Menge: 10,000 St

**01.11.0007 Zulage für Pfosten C 125, Länge 2900 mm**
Menge: 5,000 St

**01.11.0008 Entfernen von Ankerkonstruktion, Verankerung ausbauen bzw. nach Angabe des AG bis OK Beton abtrennen, ca. 0,5 bis 1,0 cm ausflexen und mit Reaktionsmörtel (PC-entsprechend ZTV-Ing. Teil 3,Abschnitt 4) leicht über OK Beton überstehend verfüllen, incl. aller Nebenarbeiten und Material**
Entfernen von Ankerkonstruktion
Verankerung ausbauen bzw. nach Angabe des AG bis OK Beton abtrennen, ca. 0,5 bis 1,0 cm ausflexen und mit Reaktionsmörtel (PC-entsprechend ZTV-Ing. Teil 3, Abschnitt 4) leicht über OK Beton überstehend verfüllen, incl. aller Nebenarbeiten und Material
Menge: 280,000 St

**01.11.0009 Hülse für Steckpfosten ziehen einschl. Verfüllen der Hülsenlöcher mit frostschutzsicherem Mineralgemisch 0-16 mm, lagenweise verdichten bis ca. 10 cm unter FOK, Rest oberflächenbündig mit Kaltmischgut verschließen und verdichten**
Menge: 10,000 St

**01.11.0010 Hülse für Steckpfosten ziehen**
Menge: 10,000 St

**01.11.0011 Kopfstück**
Menge: 4,000 St

**01.11.0012 Umkehrstück**
Menge: 4,000 St

### Bereich 02 Fahrzeug-Rückhaltesystem herstellen einschl. Befestigungsmaterial liefern und montieren. Erforderliche Erdarbeiten (z.B. bei Absenkung, Plattenpfosten usw. Rekultivierung des Geländes) sind in den Leistungspositionen mit einzurechnen.

#### Abschnitt 02.01 Einfache Schutzplanke (ESP) gerammt Profil B

**02.01.0001 ESP 4,0 m**
Menge: 3250,000 m
Leistungsbereichkatalog: 129

**02.01.0002 ESP 2,0 m**
Menge: 400,000 m

**02.01.0003 ESP 1,33 m**
Menge: 140,000 m

**02.01.0004 ESP Absenkung, Länge 4,0 m**
Menge: 8,000 St

**02.01.0005 ESP Absenkung, Länge 12,0 m**
Menge: 55,000 St

**02.01.0006 Zulage für Pfosten mit Fußplatte einschl. Dichtungsplatte**
Menge: 14,000 St

**02.01.0007 Zusätzlicher Pfosten mit Stützbügel**
Menge: 160,000 St

**02.01.0008 Zulage für Dilatationsstoß 320 mm**
Menge: 2,000 St

**02.01.0009 Zulage für Ausführung mit Holm Profil A**
Menge: 60,000 m

#### Abschnitt 02.02 Einfache Distanzschutzplanke (EDSP) gerammt od. mit Steckpfosten Profil B

**02.02.0001 EDSP 2,0 m**
Menge: 3200,000 m

**02.02.0002 EDSP 1,33 m**
Menge: 900,000 m

**02.02.0003 EDSP 2,0 m mit Steckpfosten**
Menge: 60,000 m

**02.02.0004 EDSP 1,33 m mit Steckpfosten**
Menge: 20,000 m

**02.02.0005 EDSP Absenkung, Länge 4,0 m**
Menge: 4,000 St

**02.02.0006 EDSP Absenkung, Länge 12,0 m**
Menge: 15,000 St

**02.02.0007 Zulage für Pfosten mit Fußplatte einschl. Dichtungsplatte**
Menge: 100,000 St

**02.02.0008 Zusätzlicher Pfosten mit Pfostenklaue und Abstandhalter**
Menge: 180,000 St

**02.02.0009 Zulage für Dilatationsstoß 320 mm**
Menge: 6,000 St

**02.02.0010 Zulage für Ausführung mit Holm Profil A**
Menge: 60,000 m

#### Abschnitt 02.03 Doppelte Distanzschutzplanke (DDSP) gerammt od. mit Steckpfosten Profil B

**02.03.0001 DDSP 4,0 m Distanzstückabstand 1,33 m**
Menge: 900,000 m

**02.03.0002 DDSP 2,0 m mit 2 zusätzlichen Distanzstücken**
Menge: 100,000 m

**02.03.0003 DDSP 1,33 m**
Menge: 52,000 m

**02.03.0004 DDSP 4,0 m mit Steckpfosten, Distanzstückabstand 1,33 m**
Menge: 20,000 m

**02.03.0005 DDSP 2,0 m mit Steckpfosten und 2 zusätzlichen Distanzstücken**
Menge: 20,000 m

**02.03.0006 DDSP 1,33 m mit Steckpfosten**
Menge: 20,000 m

**02.03.0007 DDSP Absenkung, Länge 4,0 m**
Menge: 2,000 St

**02.03.0008 DDSP Absenkung, Länge 12,0 m**
Menge: 2,000 St

**02.03.0009 Zulage für Pfosten mit Fußplatte einschl. Dichtungsplatte**
Menge: 15,000 St

**02.03.0010 Zusätzlicher Pfosten mit Pfostenklaue und Distanzstück**
Menge: 60,000 St

**02.03.0011 Zulage für Dilatationsstoß 320 mm**
Menge: 4,000 St

**02.03.0012 Zulage für Ausführung mit Holm Profil A**
Menge: 20,000 m

#### Abschnitt 02.04 Doppelte Schutzplanke (DSP) gerammt od. mit Steckpfosten Profil B

**02.04.0001 DSP 1,33 m**
Menge: 60,000 m

**02.04.0002 DSP 1,33 m mit Steckpfosten**
Menge: 20,000 m

**02.04.0003 Zulage für Pfosten mit Fußplatte einschl. Dichtungsplatte**
Menge: 3,000 St

**02.04.0004 Zusätzlicher Pfosten mit Pfostenklaue, Anschluß U-Stück und Stützbügel**
Menge: 10,000 St

**02.04.0005 Zulage für Ausführung mit Holm Profil A**
Menge: 8,000 m

#### Abschnitt 02.05 Easy-Rail (ER) gerammt Profil B

**02.05.0001 Easy-Rail 2,0 m**
Menge: 80,000 m

**02.05.0002 Easy-Rail 1,33 m**
Menge: 80,000 m

**02.05.0003 Easy-Rail Absenkung, Länge 16,0 m**
Menge: 2,000 St

**02.05.0004 Zusätzlicher Pfosten mit Stützbügel**
Menge: 6,000 St

**02.05.0005 Zulage für Ausführung mit Holm Profil A**
Menge: 20,000 m

#### Abschnitt 02.06 Eco-Safe (ES) gerammt

**02.06.0001 Eco-Safe 2,0 m**
Menge: 1700,000 m

**02.06.0002 Eco-Safe 1,33 m**
Menge: 600,000 m

**02.06.0003 Eco-Safe Absenkung, Länge 12,0 m**
Menge: 15,000 St

**02.06.0004 Zulage für Pfosten mit Fußplatte einschl. Dichtungsplatte**
Menge: 20,000 St

**02.06.0005 Zusätzlicher Pfosten**
Menge: 20,000 St

**02.06.0006 Zulage für Ausführung mit Holm Profil A**
Menge: 20,000 m

#### Abschnitt 02.07 Fahrzeug-Rückhaltesystem Super-Rail (SR) gerammt od. mit Steckpfosten Profil B.

**02.07.0001 SR**
Menge: 80,000 m

**02.07.0002 SR VZB gerammt**
Menge: 28,000 m

**02.07.0003 SR VZB gedübelt**
Menge: 16,000 m

**02.07.0004 SR Absenkung 12,0 m**
Menge: 2,000 St

**02.07.0005 Zulage für Pfosten mit Fußplatte einschl. Dichtungsplatte**
Menge: 20,000 St

**02.07.0006 Zusätzlicher Pfosten C 125, Länge 2400 mm mit Stützbügel und Deformationsrohr**
Menge: 20,000 St

**02.07.0007 Schutzplankenholm mit Stützbügel und Deformationsrohr**
Menge: 720,000 m

**02.07.0008 Zulage für Kastenprofil Dilatation 320 mm, abgerechnet wird pro Stück Kastenprofil**
Menge: 2,000 St

**02.07.0009 Zulage für Schutzplankenholm Dilatationsstoß 320 mm**
Menge: 1,000 St

**02.07.0010 Zulage für Ausführung mit Holm Profil A**
Menge: 12,000 m

#### Abschnitt 02.08 Fahrzeug-Rückhaltesystem Super-Rail-Eco (SR-Eco) gerammt, auf Bauwerk od. Mittelstreifenüberfahrt (Müf) Profil B

**02.08.0001 SR-Eco**
Menge: 480,000 m

**02.08.0002 SR-Eco BW**
Menge: 100,000 m

**02.08.0003 Absenkung HS End H2 16 m**
Menge: 4,000 St

**02.08.0004 Zusätzlicher Pfosten mit Fußplatte einschl. Dichtungsplatte und Deformationsbügel**
Menge: 8,000 St

**02.08.0005 Zusätzlicher Pfosten C 125, Länge 1900 mm mit Deformationsbügel**
Menge: 25,000 St

**02.08.0006 Schutzplankenholm mit Deformationsbügel**
Menge: 2900,000 m

**02.08.0007 Zulage für Kastenprofil Dilatation 320 mm**
Menge: 2,000 St

**02.08.0008 Zulage für Schutzplankenholm Dilatationsstoß 320 mm**
Menge: 2,000 St

**02.08.0009 Zulage für Ausführung mit Holm Profil A**
Menge: 16,000 m

#### Abschnitt 02.09 Fahrzeug-Rückhaltesystem Vario-Guard (VG)

**02.09.0001 VG-Element, Länge 4,0 m**
Menge: 2,000 St

**02.09.0002 Kastenprofil für VG, Länge 4,0 m**
Menge: 6,000 St

**02.09.0003 Zusätzlicher Pfosten für VG**
Menge: 3,000 St

**02.09.0004 Zulage für Dilatation VG-Element**
Menge: 1,000 St

#### Abschnitt 02.10 Übergänge für ESP, EDSP, DDSP, ER, ES, SR, VG

**02.10.0001 Übergang 8,0 m, ESP auf EDSP, TÜL-Nr. 4001**
Menge: 4,000 St

**02.10.0002 Übergang 4,0 m, ESP auf EDSP, TÜL-Nr. 4061**
Menge: 4,000 St

**02.10.0003 Übergang 12,0 m, ER auf EDSP, TÜL-Nr. 4021**
Übergang 12,0 m, Easy-Rail auf EDSP, TÜL-Nr. 4021
Menge: 4,000 St

**02.10.0004 Übergang 4,0 m, ES 2,0 auf EDSP 2,0, TÜL-Nr. 5017**
Übergang 4,0 m, Eco-Safe 2,0 auf EDSP 2,0, TÜL-Nr. 5017
Menge: 4,000 St

**02.10.0005 Übergang 4,0 m, ES 1,33 auf EDSP 1,33, TÜL-Nr. 5024**
Übergang 4,0 m, Eco-Safe 1,33 auf EDSP 1,33, TÜL-Nr. 5024
Menge: 4,000 St

**02.10.0006 Aufweitung 12,0 m, DDSP auf EDSP gem. Ral Zeich.-Nr S3.1-131**
Menge: 2,000 St

**02.10.0007 Übergang 13,77 m, SR auf EDSP, TÜL-Nr. 4006**
Menge: 2,000 St

**02.10.0008 Übergang 12,0 m, SR Eco auf EDSP einschl. örtlicher Anpassung, TÜL-Nr. 4002**
Menge: 4,000 St

**02.10.0009 Übergang 12,0 m, ES 2,0 auf SR Eco, TÜL-Nr. 4009**
Übergang 12,0 m, Eco-Safe 2,0 auf SR Eco, TÜL-Nr. 4009
Menge: 4,000 St

**02.10.0010 Übergang 15,0 m, SR - SR Eco einschl. örtlicher Anpassung, TÜL-Nr. 4007**
Menge: 3,000 St

**02.10.0011 Übergang, VarioGuard auf Schutzplanke, bestehend aus Anfangs- oder Endelement für VG und Schutzplankenholm vormontiert einschl. Pfosten**
Menge: 2,000 St

**02.10.0012 Nachrüstung der Übergangskonstruktion nach den Ergänzungen zu den Richtlinien für passive Schutzeinrichtungen an Straßen (RPS 89), ARS 17/1996 gemäß BASt EDSP Übergang / Anschluß BSW gem. Anhang (Seite 1 - 13)**
Menge: 2,000 St

**02.10.0013 Zulage für Ausführung mit Holm Profil A**
Menge: 36,000 m

#### Abschnitt 02.11 Sonstige Konstruktionen und Leistungen

**02.11.0001 Schutzplankenholm Profil A / B mit Anschlußbügel, Abstand 1,33 m**
Menge: 12,000 m

**02.11.0002 Flachstahlbügel / Anschlußbügel mit Sonderpfosten (siehe Anhang)**
Menge: 10,000 St

**02.11.0003 Holm Profil A / B für Sonderpfosten einschl. Stützbügel, Bügelabstand 1,33 m**
Menge: 4,000 St

**02.11.0004 Bauwerkanschlußstück Profil A / B**
Menge: 2,000 St

**02.11.0005 Verbundklebeanker für ESP, EDSP, ES, DDSP, DSP, SR, SR Eco einschl. Dübelbohrung, Einbau nach Herstellerangaben**
Menge: 280,000 St

**02.11.0006 Passstück für ESP, ER, ES, EDSP, DDSP, DSP, SR, SR Eco herstellen einschl. Abschneiden, Herstellen des neuen Lochbildes, Kaltverzinkung, abgerechnet wird pro Stück Längselement**
Menge: 120,000 St

**02.11.0007 Zulage für Plattenpfosten einschl. aller erforderlichen Erdarbeiten**
Menge: 2,000 St

**02.11.0008 Zulage für Sigma Pfosten, Länge 2300 mm**
Menge: 15,000 St

**02.11.0009 Zulage für Pfosten C 125, Länge 2900 mm**
Menge: 5,000 St

**02.11.0010 Hülse für Steckpfosten herstellen**
Menge: 5,000 St

**02.11.0011 Kernbohrung bis 200 mm Durchmesser und Bohrtiefe bis 80 cm herstellen**
Menge: 25,000 St

**02.11.0012 Streifenfundament herstellen für Schutzplankensysteme mit Fußplattenpfosten, Breite mind. 0,60 m, Tiefe mind, 0,50 m, Länge mind. 10,0 m, mit Beton C 30/37 (LP) Expositionsklassen XF4, XD3, XC4, mit einem Bewehrungsanteil von mind. 30 kg/m3, mit 4% Oberflächenneigung einschl. aller Erd- und Schalungsarbeiten, Abfuhr und Entsorgung überschüssigen Materials**
Menge: 12,000 m

**02.11.0013 Zulage für Pfosten von Hand eingraben in Kabel- Rohrleitungsnähe etc. einschl. Wiederverfüllung und Verdichten**
Menge: 10,000 St

**02.11.0014 Sanierung von Steckpfostensystemen EDSP und DDSP: Befestigung des Pfostens mittels einer zusätzlichen Schraube M 16 x 60 4.6 (RAL-RG 620) am Abstandhalter bzw. Distanzstück einschl. Herstellen der Bohrung vor Ort und Schraubmaterial (siehe Anhang)**
Menge: 100,000 St

**02.11.0015 Zuschlag für Holme mit Radius < 30 m**
Menge: 10,000 St

**02.11.0016 Kopfstück Profil A / B**
Menge: 4,000 St

**02.11.0017 Umkehrstück Profil A / B**
Menge: 4,000 St

**02.11.0018 Richtungstafel aus 1 mm Alu-Blech, 300 mm breit, 1650 mm lang, rot/weiß vollreflektierend mit Signalfolie, liefern und an Schutzplankenbögen montieren**
Menge: 5,000 St

### Bereich 03 Stundensatz / Nachtzuschlag / Verkehrssicherung

#### Abschnitt 03.01 Stundensatz / Nachtzuschlag

**03.01.0001 Verrechnungssatz für Arbeitskräfte bei Stundenlohnarbeiten. Angeboten wird für die jeweilige Arbeitskraft ein Verrechnungssatz, der sämtliche Aufwendungen enthält. Zuschläge für Nacht-, Sonntags- und Feiertagsarbeit sind jedoch nicht mitgerechnet. Bauvorarbeiter**
Menge: 10,000 h

**03.01.0002 Verrechnungssatz für Arbeitskräfte bei Stundenlohnarbeiten. Angeboten wird für die jeweilige Arbeitskraft ein Verrechnungssatz, der sämtliche Aufwendungen enthält. Zuschläge für Nacht-, Sonntags- und Feiertagsarbeit sind jedoch nicht mitgerechnet. Baufacharbeiter**
Menge: 10,000 h

**03.01.0003 Verrechnungssatz für LkW mit Ladekran bei Stundenlohnarbeiten: Angeboten wird für den LkW ein Verrechnungssatz, der sämtliche Aufwendungen für den Einsatz enthält, einschl. Fahrer**
Menge: 10,000 h

**03.01.0004 Stillstandskosten für Arbeitskolonne Stillstand des Geräts und des eingesetzten Personals auf besondere Anweisung des AG. Vergütet wird der Verrechnungssatz, der alle Aufwendungen für den Stillstand des Geräts, ggf. davon abhängige Geräte sowie die Kosten das hierfür eingesetzte Personal einschl. sämtlicher Zuschläge enthält. Abgerechnet wird nach angeordneter Stillstandszeiten.**
Menge: 10,000 h

**03.01.0005 Zuschlag für Nachtarbeit Bei Demontage- und Herstellung der SE bei Nacht.**
Zuschlag für Nachtarbeit
Für die durch den AG angeordnete Demontage und die Herstellung der FRS bei Nacht.
Der Zuschlag wird vergütet pro Aufzug, pro Kolonne bei angeordneter Nachtarbeit.
Menge: 50,000 St

#### Abschnitt 03.02 Verkehrssicherung Die Verkehrssicherung ist nach den als Anhang beigefügten Regelpläne auszuführen. Es sind ausschließlich LED-Vorwarnanhänger einzusetzen.

*Hinweis: Hinweis zu den Verkehrsicherungen.*
Sollte auf Grund der Streckenführung etc. die Sichtbarkeit von Zeichen 616 unter 500m sein, ist die Arbeitsstelle entgegen der Verkehrsrichtung mit geeigneten Mitteln zu verlängern.

**03.02.0010 Verkehrssicherung nach Regelplan D III / 1r**
Tagesbaustelle
Verkehrssicherung bei Arbeitsstelle von kürzerer Dauer stationär auf dem rechten Fahrstreifen einer Richtungsfahrbahn
Menge: 530,000 St

**03.02.0011 Verkehrssicherung nach Regelplan D III / 1l**
Tagesbaustelle
Verkehrssicherung bei Arbeitsstelle von kürzerer Dauer stationär auf dem linken Fahrstreifen einer Richtungsfahrbahn
Menge: 450,000 St

**03.02.0012 Verkehrssicherung nach Regelplan D III / 2**
Tagesbaustelle
Verkehrssicherung bei Arbeitsstelle von kürzerer Dauer stationär auf dem linken Fahrstreifen einer Richtungsfahrbahn zweistreifige Verkehrsführung unter Einbeziehung des Seitenstreifens
Menge: 35,000 St

**03.02.0013 Verkehrssicherung nach Regelplan D IV / 1r**
Nachtbaustelle
Verkehrssicherung bei Arbeitsstelle von kürzerer Dauer stationär auf dem rechten Fahrstreifen einer Richtungsfahrbahn
Menge: 34,000 St

**03.02.0014 Verkehrssicherung nach Regelplan D IV / 1l**
Nachtbaustelle
Verkehrssicherung bei Arbeitsstelle von kürzerer Dauer stationär auf dem linken Fahrstreifen einer Richtungsfahrbahn
Menge: 36,000 St
